# Bestandsmaßnahmen, Cauerstr.24, 10587 Berlin
Angebotsaufforderung (GAEB DA XML 3.3, DA83)
Projekt: CAU1
Währung: EUR
Vergabeart: Freihändige Vergabe
Abgabeort: Covivio Immobilien GmbH Lietzenburger Str. 90 10719 Berlin F
Ausführungsbeginn: 18.08.2025
Ausführungsende: 28.11.2025
Sicherheit Vertragserfüllung %: 0,00
Sicherheit Gewährleistung %: 0,00
Auftraggeber: Covivio Berlin C GmbH, c/o Covivio Immobilien GmbH, Lietzenburger Str. 90, 10719 Berlin, Deutschland, Ansprechpartner Herr Detko, E-Mail Kamil.detko@covivio.immo
Ausführungsort: Cauerstr.24, 10587 Berlin, Deutschland, E-Mail Einkauf-CDG@covivio.immo
Erstellt mit: 5 250625, NOVA AVA, 25.06.2025

## LEISTUNGSÜBERSICHT
In dieser Ausschreibung sind Fassadensanierungsarbeiten für das Projekt CAU aufgeführt.

| Art | Menge |
| --- | --- |
| Fassade | ca. 1.900 m2 |
| Lackierarbeiten Außen | ca. 480 m2 |
| Treppenhaus | ca. 1.440 m2 |
| Bodenbelag | ca. 350 m2 |

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
## ALLGEMEINE PROJEKTBESCHREIBUNG CAU1
Grundstück:
Cauerstr. 24, 10587 Berlin

Projekt Kürzel:
CAU1

Fassade: Sanierung und Malerarbeiten
Treppenhäuser: Malerarbeiten
Bei dem Bauvorhaben Cauerstraße 24 handelt es sich um ein 5-geschossiges (EG-4.OG) Mehrfamilienhaus, bestehend aus dem Vorderhaus und zwei Seitenflügeln.

Das Gebäude ist unterkellert und die Fassaden sind verputzt. Die Bestandswände bestehen aus Mauerwerk und der Dachstuhl aus Holz. Die Geschossdecken sind mit Ausnahme der Massivdecke über dem Kellergeschoss ebenfalls in Holzbauweise errichtet worden. Das Dach ist zum Teil mit Dachsteinen und Dachpappe gedeckt. Straßenseitig verfügt das Mehrfamilienhaus über kleine Balkone.

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
Kennzahlen:
Wohneinheiten Bestand = 34 WE
Treppenhäuser = 4 TRH

Sonstiges:
Als Vorbereitung der Fassadensanierung ist eine Gerüststellung erforderlich.

## ALLGEMEINE TECHNISCHE VORBEMERKUNGEN
01  Allgemeines
Anschlüsse für Wasser und Energie werden durch den AG in erforderlichem Maß auf dem Baufeld zur Verfügung gestellt. Die Kosten hierfür werden über einen in der Auftragsverhandlung festzulegenden Prozentsatz von der Schlussrechnungssumme in Abzug gebracht. Die Verteilung der Medien vom Übergabepunkt (z. B. Baustromverteiler des AG) bis zum Arbeitsplatz ist Sache des AN.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3337 Fassadensanierung Bestand
Datum: 11.02.2025

### Titel 1 Fassadensanierung Bestand

#### Abschnitt 1.1 Allgemeine Leistungen und Vorarbeiten

**1.1.10 Baustelleneinrichtung**
*** Pauschalposition
Diese Position beinhaltet alle notwendige Baustelleneinrichtungen
für Fassadenarbeiten, die zur vertragsgemäßen Erfüllung der
Bauleistungen erforderlich sind.

Geräte, Werkzeuge sowie Magazincontainer,
Müllentsorgung (Baumischcontainer bzw. Bauschuttcontainer),
Inkl. An- und Abtransportieren sowie Aufbauen und Einrichten.

Hinweis: Diese Position beinhaltet Einrichten, Vorhalten
(für komplette Leistungszeit) und Räumen der BE.
Menge: 1,000 psch

**1.1.20 Beantragung und Herstellung Baustromanlage**
Beantragen und Herstellen einer Baustromanlage für die eigene Leistung.
Ermittlung der erforderlichen Anschluss- und Verbrauchsparameter (Krane, Aufzüge, Baubeleuchtung, Silobetrieb, Putzmaschienen usw.).
Antragstellung bei den öffentlichen Versorgern (Stromnetz Berlin) zur Errichtung eines Baustellenanschlusses mit den zuvor ermittelten Parametern.
Sollten die zur Zeit vorhendenen Anschlüsse nicht ausreichen, ist ein entsprechend dimensionierter neuer Baustromanschluss zu beantragen und zu errichten.
Baustromanlage mit verschließbarem Hauptverteilungskasten und Installation von Unterverteilungen für Kraftstrom 32/16 A und Anschlüssen 220 V, einschl. aller Genehmigungen und Gebühren sowie Vorhaltung für die Dauer der eigenen Leistungen.

Durch die Baustromanlage muss unter anderem die Betätigung folgender Anlagen abgesichert werden:
- Beleuchtung für Treppenhäuser, Verkehrswege usw.
- Betätigung von Bauaufzugsanlagen und Silos
Für die Beleuchtung der Lagerflächen und Wege (BE) sowie  WC ist die Baustromanlage ebenfalls auszulegen.

Die Elektroverteilung im Erdgeschoss muss so ausgelegt
werden, dass der erforderliche Querschnitt für die Inbetriebnahme einer Bauaufzugsanlage zur Verfügung steht.
In den Einheitspreis dieser Position ist u.A. einzukalkulieren:
- Auf- und Abbau
- Vorhaltung 4 Monate, einschl. Ausführen von Reparaturen
 und Ersatzmaßnahmen während dieser Zeit
- einmaliges Umsetzen
- Beantragung von Genehmigungen einschl. deren Gebühren
- jederzeit betriebsbereite Mitbenutzung durch andere
 Handwerker oder durch den Bauherrn bis zur Inbetriebnahme
 der endgültigen Hausanschlüsse durch die städtischen
 Versorgungsbetiebe
Die Verbrauchskosten trägt der AG; diese werden über eine Umlage dem AN abgezogen.
Menge: 1,000 psch

**1.1.30 Baustellentoilette für eigene Leistung**
Baustellentoilette mit Wassertank, 2 mal wöchentliche Reinigng,
Lieferung, Unterhalt, Reinigung/Lehrung und Abtransport
Urinal
Sitztank
Innen abschließbar
Waschbecken mit Fußpumpe
Menge: 4,000 Mt

**1.1.40 Schäden diagnostizieren, kenzeichnen und protokollieren (gesamte Fassade)**
*** Pauschalposition
Gründliches Überprüfen der Oberfläche auf vorhandene Schäden
durch Abklopfen und Kennzeichnung der entsprechenden Stellen,
Festhalten von Art, Umfang und Menge der Schäden im Beisein der
Bauleitung in einem Protokoll, als Grundlage für die Festlegung der
Arbeitsausführung und der späteren Abrechnung der fertigen Arbeiten.

Hinweis: Die Ergebnisse müssen fotografisch und schriftlich dokumentiert
werden.
Menge: 1,000 psch

**1.1.50 Besonderer Schutz Bauelemente Fenster und Eingangstüren**
Anbringen, Unterhalten und Beseitigen einer gegen Staub und
Spritznebel dichten, transparenten Folienabklebung auf Fenster-
und Türflächen zum Schutz von Blend- und Flügelrahmen sowie
Glasflächen gegen Verschmutzung und Beschädigung. Fensterflügel
so abkleben, dass sie zum Lüften geöffnet werden können.
Menge: 400,000 m²

**1.1.60 Putz prüfen, Haftzugprüfung, Oberflächenfestigkeit**
Oberflächenfestigkeit von Putzflächen prüfen, mit Handwischprüfung
und Ritznadel.

Bauteil : Außenwand
Menge: 50,000 St

**1.1.70 Hohllagen abschlagen**
Prüfung und Abschlagen von hohlliegenden, nicht tragfähigen
Putzschichten, inkl. fachgerechter Entsorgung des anfallenden
Schuttmaterials. Aufbringen eines Niveauausgleiches mit artgleichem
Material.

Hinweis: Abrechnung nach Aufmaß und nach erfolgter Schadensdiagnose
Menge: 170,000 m²

**1.1.80 Partieller Ausgleich an Putzfehlstellen**
Erstellen eines Niveauausgleiches nach DIN 18 202 Tab.
3 mit 2-lagigem Putz mindestens der Mörtelgruppe CS II nach
DIN EN 998 oder anderen geeigneten Baustoffen an Putzfehl-
oder Hohlstellen.

An ubenen Oberflächen entsprechend evtl. Arbeitsgang wiederholen,
ggfs. Mauerrisse fachgerecht schließen.
Menge: 340,000 m²

**1.1.90 Untergrund reinigen, grober Schmutz**
Reinigen des Untergrundes von grober Verschmutzung, z. B. Gips-,
Mörtel-, Farbreste oder Öl.
Menge: 1750,000 m²

**1.1.100 Rückbau und Entsorgung der Außenfensterbänke aus Zinkblech o. Aluminium**
Fachgerechte Demontage und Entsorgung von Außenfensterbänken
aus Zinkblech o. Aluminium, inkl. aller erforderlichen Nebenarbeiten.
Die Demontage ist ohne Beschädigung der angrenzenden Bauteile
vorzunehmen.

Zuschnitt: bis 260 mm
Material: Zinkblech o. Aluminium

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Menge: 210,000 m

#### Abschnitt 1.2 Anstrich Bestandsfassade

**1.2.10 Grundierungen mit Tiefengrund**
Liefern und aufbringen einer Tiefengrundierung aus
lösemittelfreier Kunstharzdispersion passend zum System.

Angebotenes Fabrikat: '....................................' vom Bieter einzutragen
Menge: 1800,000 m²

**1.2.20 Grundierung mit Tiefengrund, fungizid**
*** Bedarfsposition ohne GB
Voranstrich für Außenputz auf trockenen Unterputz oder
Armierungsschicht, Auftrag gemäß Herstellerangaben.

Art des Untergrunds: Unterputz, Armierungsschicht
Art des Auftrags: Voranstrich
Art des Auftrags: Haftgrund auf fungizider Basis
Folgeschicht: Putz

Angebotenes Fabrikat: '....................................' vom Bieter einzutragen
Menge: 1800,000 m²

**1.2.30 Beschichtung außen, Silikonharzfarbe**
*** Bezugsbeschreibung
Beschichtung 2- fach auf Oberputz im Außenbereich mit
Silikatfarbe in 3 verschiedenen Farbtönen bis zur
vollständigen Deckung.

Untergrund: mineralischer Oberputz
als Dünnschicht-Leichtputz Kratzputz,  Körnung 2- 3 mm, weiß
Glanzgrad: stumpfmatt
Farbton: hell, gemäß Farbkonzept
Menge: 1800,000 m²

**1.2.40 Anstrich Leibungen, ca. t=16-25 cm**
Anstrich der Fenster- und Türleibungen

Tiefe: bis ca. 25 cm
Nassabrieb: Klasse 3
Untergrund: Mauerwerk
Menge: 1000,000 m

**1.2.50 Anstrich Leibungen, ca. t=25-40 cm**
Anstrich der Türleibungen

Tiefe: ca. 25-40 cm
Nassabrieb: Klasse 3
Untergrund: Mauerwerk
Menge: 50,000 m

**1.2.60 Zulage mittlere Tönung**
*** wie Position 1.2.30
einschl. der Grundierung, für mittlere Tönung (C2)
Menge: 1800,000 m²

**1.2.70 Zulage dunkle Tönung**
*** wie Position 1.2.30
einschl. der Grundierung, für dunkle Tönung (C3)
Ausführung Ort: EG Straßenseitig
Menge: 80,000 m²

**1.2.80 Musterflächen herstellen**
*** Bedarfsposition ohne GB
Zur Bemusterung sind Musterflächen herzustellen.

Größe: 1 x 1 m
Ort: ist mit der Bauleitung abzustimmen
Menge: 1,000 St

**1.2.90 Schilder entfernen, wieder befestigen**
Schilder an Bestandsfassade vor Ausführung, der BL übergeben
und nach Abschluss der Arbeiten mit Distanzdübeln wieder
befestigen; Durchdringungen mit komprimierbarem Dichtungsband
verschließen und dreiseitig mit Silikon in Fassadenfarbe versiegeln.
Menge: 5,000 St

**1.2.100 Sprechanlage demontieren, wieder montieren**
Klingel- und Sprechanlage vor Ausführung demontieren,
lagern, säubern und nach Abschluss der Arbeiten mit
Abstandshaltern wieder montieren; Kabel während
der Bauzeit sichern.

Größe: ca.600 x 600  mm
Menge: 1,000 St

**1.2.110 Feuchteschutzanstrich durch 2k-Dispersionsspachtel im Sockelbereich**
Aufbringen eines systemzugehörigen Feuchteschutzanstrichs
auf den vorbereiteten Untergrund in spritzwassergefährdeten
und/oder Sockel- und Untererdbereichen gem. Systemdetail des
Systemanbieters bis ca. 80 cm über die spätere Geländeoberkante
aus einem 2k-Dispersionsspachtel.

Beginn Sockel: OKG +- 0,00 cm
Leitfabrikat: Waterflex Carbon oder glw.

Angebotenes Fabrikat: '..........................................' vom Bieter einzutragen
Menge: 75,000 m²

**1.2.120 Stuckelemente Fassade Straßenseite streichen.**
Vorderhaus Straßenseite
Stuckleisten an Wand und über Fenstersturz
anstreichen als Zulage.
Menge: 180,000 m

**1.2.130 Stuckelemente Fassade Straßenseite farbig streichen.**
*** Bedarfsposition ohne GB
Vorderhaus Straßenseite
Stuckleisten an Wand und über Fenstersturz
farbig anstreichen.
Menge: 180,000 m

**1.2.140 Anstrich Dachkasten / Traufe / Gesims**
Ausbessern und Anstrich der Dachkasten-zweiseitig
deckend, diffusionsoffen, mit Wetterschutzfarbe
 (Kunstharzdispersion) wie folgt:
- Imprägnierung
- Grundbeschichtung
- Zwischenbeschichtung
- Schlussbeschichtung
Farbton: gemäß RAL-Farbton gemäß
Farbkonzept
Abwicklung: bis ca. 40 cm
Menge: 100,000 m

#### Abschnitt 1.3 Fassade Straßenfront bis OK EG (Blech)

**1.3.10 Außenputz abschlagen, Wand**
Außenputz abschlagen und Wandflächen reinigen
einschl. Entsorgung.
Putzstärke: bis 35 mm
Menge: 80,000 m²
- 80, Leistungsbereiche: 023; DIN 276-1 2008-12: 394; DIN 276 2018-12: 394
Leistungsbereiche: 023
DIN 276-1 2008-12: 394
DIN 276 2018-12: 394

**1.3.20 Grundierung Untergrund Bossenputz**
Liefern und aufbringen einer Tiefengrundierung aus lösemittelfreier
Kunstharzdispersion für neuen Bossenputz passend zum System.

Angebotenes Fabrikat: '....................................' vom Bieter einzutragen
Menge: 80,000 m²

**1.3.30 Bosse Putz herstellen**
Bossen Putz als Gesamtleistung mit Versatz und Fase herstellen.

Putz: Trasskalkputz
Bossentiefe: ca. 4 cm
Bossenhöhe: ca. 4 cm
Abstand der Bossen: ca. 40 cm
Menge: 80,000 m²

**1.3.40 Zulage Bossenputz Sturz herstellen**
*** Bedarfsposition ohne GB
Bossenputz an Sturz aus glattem Putz,
über Fenster und Türen herstellen.
Breite Fasche:
Tiefe Fasche: 4 cm
Bauteil: Sturz, gekrümmt oder gerade
Menge: 1,000 m

**1.3.50 Anstrich Wandfläche Bossenputz**
Beschichtung 2- fach auf Oberputz im Außenbereich mit
Silikatfarbe bis zur vollständigen Deckung.

Untergrund: mineralischer Oberputz, Bossenputz
  als Dünnschicht-Leichtputz Kratzputz,
  Körnung 2- 3 mm, weiß
Glanzgrad: stumpfmatt
Farbton: RAL 7024 (Graphitgrau)
Menge: 80,000 m²

**1.3.60 Zulage mittlere Tönung**
*** Bedarfsposition ohne GB
für mittlere Tönung (C2)
Abrechnung auch für Wandflächen und Leibungen.
Menge: 1,000 m²

**1.3.70 Zulage dunkle Tönung**
*** Bedarfsposition ohne GB
für dunkle Tönung (C3)
Abrechnung auch für Wandflächen und Leibungen.
Menge: 1,000 m²

#### Abschnitt 1.4 Fensterbänke Bestand erneuern

**1.4.10 2. Dichtungsebene Fensterbänke**
Herstellung einer Dichtungsebene mittels geeigneter Dichtschlämme
gegen Schlagregen und Nässe.
Menge: 210,000 m

**1.4.20 Dichtband, Fenster/Tür**
Vorkomprimiertes Dichtungsband / Dehnfugenband zur Aufnahme
von Bewegungen an Fenster- und Türrahmen, Fensterbank o.ä.,
kantenbündig mit Putz/Armierungsmörtel endend.
Menge: 230,000 m

**1.4.30 Außenfensterbank Aluminium, Leibungstiefe: ca. 260 mm**
Außenfensterbank aus Aluminiumblech, 3 mal gekantet, ohne
Unterschnitt, mit dazugehörigen Bordstücken aus Fensterbank-Gleitabschluss,
mit Dehnungsausgleich zur Aufnahme von Bewegungen inkl. mechanischen
Befestigung, Thermohalter, aller Anschlüsse, Falze, Ausschnitte sowie
elastische Verfugung an Fenster und Betonwände in verschiedenen Einzellängen
liefern und einbauen.

Material: Aluminiumblech mit Antidröhnbeschichtung
Blechstärke: ca. 2,0 mm
Leibungstiefe: ca. 260 mm
Min 3% Gefälle
Menge: 210,000 m

### Titel 2 Lackierarbeiten

#### Abschnitt 2.1 Türen/Tore : Eingang Vorderhaus, Durchgang zum Hof und Treppenhausaufgänge Hof

**2.1.10 Holztore aufarbeiten und streichen**
Holztüren und -zargen anschleifen, reinigen, kleinere Beschädigungen und Löcher spachteln, Risse und Fugen versiegeln, Übergänge nachschleifen, Untergrund grundieren und mit seidenglänzendem Alkydharzlack nach Angabe Bauleitung lackieren.

Farbton: RAL7024 (Graphitgrau) Straßenseitig,
  RAL 7035 (Lichtgrau)
Menge: 50,000 m2

**2.1.20 Torstulp erneuern**
Vorhandenen profilierten Torstulp erneuern/ersetzen.
Querschnitt: ca. 15 x 10 cm
Menge: 3,000 m

#### Abschnitt 2.2 Fenster Aussen

**2.2.10 Holzfenster WHG lasieren (außen)**
Vorhandene lasierte Holzfenster anschleifen
und neu lasieren. Lasur ohne Farbton. Durchsichtig.
Fenster im geöffneten Zustand lasieren und die Termine mit den
Mietern sind durch den AN zu vereinbaren.

Lasur, nicht filmbildend, auf nicht maßhaltigen Holzflächen
im Außenbereich, mit wasserbasierter Dünnschichtlasur
Bauteil: Holzfenster
Glanzgrad: matt / seidenglänzend
Farbeffekt: keinen
Menge: 380,000 m²

**2.2.20 Holzfenster lackieren (außen)**
*** Bedarfsposition ohne GB
Vorhandene Holzfenster anschleifen
und neu lackieren. Farbton ist zu bemustern.

Beschichtung auf Holzfensterflächen im Außenbereich,
deckend, mit Kunstharz, einschl. Grundierung.

Bauteil: Holz-Isolierglasfenster
Glanzgrad: matt
Beschichtungsstoff: Kunstharz
Deckvermögen: Klasse 1
Farbe/Oberfläche: weiß/matt
Menge: 380,000 m²

#### Abschnitt 2.3 Geländer Balkone und Brüstungsstäbe Fenster Lackieren

**2.3.10 Geländer Balkone und Brüstungsstäbe Fenster Lackieren**
Erstbeschichtung auf Stahlgeländern (Rohr- oder
Flachstahlkonstruktion) im Außenbereich, bestehend aus
Ober- und Untergurt und Füllstäben, mit Kunstharzlack,
bestehend aus Grund-, Zwischen- und Schlussbeschichtung.

Beschichtungsart: Erstbeschichtung
Werkstoff/Ausführung: Stahl
Schlussbeschichtungsstoff: Kunstharzlack

Zwischenbeschichtungsstoff : '..........................................'
Grundbeschichtungsstoff : '..........................................'

Glanzgrad: matt
Deckvermögen: deckend
Farbton. Angabe AG

Bauteil: Brüstungsgeländer, Höhe Geländer: ca. 80 cm
  Balkongeländer, Höhe ca. 100 cm, inkl. Blumenkastenhalterung

Angeb. Fabrikat : '..........................................'
Menge: 45,000 m²
